# Grundschule Klingenmünster - Aufstockung der Turnhalle
Angebotsaufforderung (GAEB DA XML 3.2, DA83)
Projekt: 2021-032GRSKLM
Währung: EUR
Auftraggeber: Ortsgemeinde Klingenmünster
Erstellt mit: SOFTTECH GmbH / GXML Toolbox V3.3 R20230503, AVANTI pro 2025, 13.04.2026

## 17.2 SPORTBODEN
Datum: 28.07.2025

### Gewerk 01 SPORTBODEN

*Hinweis: ALLGEMEINE HINWEISE*
Bauvorhaben:
Erweiterung der Grundschule Klingenmünster
Schulstraße 5
76889 Klingenmünster

Bauherr: Ortsgemeinde Klingenmünster
Vertreten durch Frau Flory
Steinstraße 2
76889 Klingenmünster

Erläuterung zum Bauvorhaben

Nutzungs- und Baubeschreibung Erweiterung der Grundschule Klingenmünster

Die betreuende Grundschule Klingenmünster soll entsprechend ihrem Bedarf umgebaut und erweitert werden.
Dafür wird die bestehende Turnhalle in Holzbauweise aufgestockt; im Bestandsgebäude wird es teilweise zu Umnutzungen kommen. Im Bereich des bestehenden Hintereingangs wird ein neuer, rollstuhlgerechter Zugang mit Aufzug gebaut. Die bestehende Fluchttreppe im Außenbreich muss aufgrund der Aufstockung ergänzt bzw. umgebaut werden.
Durch die Erweiterung/ den Umbau erhält die Grundschule die notwendigen Räumlichkeiten für Betreuung und Mittagessen, sowie auch entsprechenden Platz für Elterngespräche, Solzialarbeiter und Erste Hilfe.

Baukonstruktion Bestand:
EG Stahlbeton / Mauerwerk, Stahlbetondecke
1.OG Stahlbeton / Mauerwerk, Stahlbetondecke
2.OG Stahlbeton / Mauerwerk, Stahlbetondecke
Dachkonstruktion Flachdach Stahlbetondecke
Alufenster 3-fach Verglasung

Baukonstruktion Neu:
Aufstockung der Turnhalle als Holzrahmenbau mit tragenden Holzmassivdecken.
Gefälledämmung
Aluminiumfenster 3-fach
Wärmedämmung und Trittschalldämmung in allen Geschossen
Fussbodenheizung
Akustikdecken
Fassadendämmung mit Steinwolle
Fassadenbekleidung mit Lärchenholz und Holzfaserdämmung

Die Baustelle ist über die Schulstraße oder Im Kammeracker erreichbar.

#### Titel 01.01 VORBEREITENDE MAßNAHMEN

**01.01.0010 Baustelleneinrichtung**
Die Baustelleneinrichtung ist entsprechend den örtlichen Erfordernissen einzurichten und vorzuhalten. Nach Fertigstellung der Leistung ist die gesamte Baustelleneinrichtung abzubauen, inkl. Abfuhr aller Baureste und Einrichtungen.
Menge: 1,000 psch

#### Titel 01.02 SPORTBODEN

*Hinweis: Allgemeine Hinweise*
Liefern und verlegen eines flächenelastischen Sportbodens nach EN 14904, DIN V 18032-2, April 2001 und Gütenachweis nach RAL-GZ 942 oder gleichwertig. Entsprechend der EN 14904 müssen die Produkte eigenüberwacht sein. Zusätzlich muss gem. EN 14904, Ziff. 6.3 mit Anhang D die "Werkseigene Produktionskontrolle" nachgewiesen werden. Der Bieter muss die werkseigene Produktionskontrolle mit dem Qualitätsmanagementsystem nach ISO 9001 nachweisen. Das Produkt muss CE gekennzeichnet sein. Weiterhin erfüllt das Sportbodensystem die Brandschutzanforderung Cfls1.

Vorgesehene Nutzungsart: Sport- und Mehrzwecknutzung

Der Nachweis über die Erfüllung der Anforderung nach DIN V 18032-2, April 2001 und der EN 14904 muss durch ein Prüfzeugnis eines qualifizierten, neutralen Prüfinstitutes und der Gütesicherung nach RAL-GZ 942 geführt werden. Der Bieter versichert ausdrücklich, dass der angebotene Sportboden voll und ganz den Prüfzeugnissen entspricht.

Für die Reinigung und Pflege des zur Ausführung kommenden Oberbelages ist nach DIN V 18032-2, April 2001, Seite 28 Punkt 7 eine verbindliche Reinigungs- und Pflegeanleitung dem Bauherrn rechtzeitig auszuhändigen.

Hinweis:
Das Klima muss während und nach der Montage des Sportbodens, um die Funktion, Gebrauchseigenschaften und Haltbarkeit auf Dauer zu gewährleisten, ca. 18° Celsius und 40 - 65 % relative Luftfeuchtigkeit betragen. Die genannten Klimabedingungen sind als Verlegevoraussetzung bauseits zu schaffen und sind in dem Angebot kalkulatorisch nicht enthalten.

Bemerkung zur Versiegelung Sportparkett:
Für die Versiegelung ist ein Nachweis zu führen, dass die lösemittelhaltige Ausschüttung im eingebauten Zustand in Nutzung 1.000 Nanogramm nicht überschreitet. Datenblätter über eventuelle Ausdünstungen der Versiegelung sind dem Angebot beizufügen. Eine vor-Ort Versiegelung der Fläche ist ausgeschlossen! Das "CE-Zeichen" und die Konformitäts-erklärung ist in Verbindung mit dem Sportparkett, bestehend aus Brandschutzprüfung und Emissionsprüfung (Formaldehydklassifizierung) nachzuweisen und dem Angebot beizufügen!

**01.02.0010 Reinigen des Untergundes**
Reinigen des Untergrundes für die nachfolgenden Arbeiten.
Menge: 148,000 m2

**01.02.0020 Trockenschüttung**
Liefern und einbringen einer Trockenschüttung zum Ausgleich von Unebenheiten des Rohbodens. Die Eignung der Schüttung zum Einsatz in Sportböden muss durch ein anerkanntes Prüfinstitut bestätigt werden.

angebotenes Fabrikat: _______________
Menge: 148,000 m2

**01.02.0030 Dämmung EPS 30mm**
Liefern und Verlegen einer Wärmedämmung aus Hartschaumplatten, vollflächig in der Unterkonstruktion verlegt.

Fabrikat: EPS-035DEO/ WAB>150kPa
WLG  :  035
Plattendicke  :30 mm

Einbauort: Turnhalle
Menge: 148,000 m2

**01.02.0040 Sportboden**
Liefern und verlegen eines flächenelastischen Sportbodens nach EN 14904, DIN V 18032-2, April 2001 und Gütenachweis nach RAL-GZ 942 oder gleichwertig. Entsprechend der EN 14904 müssen die Produkte eigenüberwacht sein. Der Bieter muss die werkseigene Produktionskontrolle mit dem Qualitätsmanagementsystem nach ISO 9001 nachweisen. Ebenso muss die EN 14904 für das gesamte Bodensystem nachgewiesen werden. Das Produkt muss CE gekennzeichnet sein. Weiterhin erfüllt das Sportbodensystem die Brandschutzanforderung Cfls1.

Fabrikat: HARO HELSINKI 15 oder glw.

Aufbau und Konstruktion:
* 15 mm dicke Elastikschicht
* 12 mm dickes Druckverteiler-Modul aus OSB-Flachpressplatten mit bauaufsichtlicher Zulassung; über Hirn in Nut und Feder verleimt (lösemittelfrei)
* 0,03 mm dicke PE-Folie
* 12,6 mm dickes Sportparkett-Modul nach DIN EN 13489 mit einer Massivholzauflage ca. 3,6 mm, allseitig mit Nut- und Federverbindung, werkseitig PERMADUR-versiegelt, antibakteriell, mit gültiger CE-Konformitätserklärung gem. EN 14041; mind. Brandklasse CFls1. Das Sportparkett-Modul wird in Nut und Feder verleimt und in Querlage auf das  Druckverteilermodul geklammert.
Konstruktionshöhe: 39,6 mm
Holzart Eiche Standard

angebotenes Fabrikat: _____________________
Menge: 148,000 m2

**01.02.0050 Gerätehülsen**
Liefern und einbauen von Sicherheitsrahmen mit Deckel über den Gerätehülsen, mit Spezial-Verriegelung und umlaufender Dichtung. Der Rahmen muss bündig in das Sportparkett eingebaut werden. Der Deckel wird mit Holzfurnier beklebt. Enthaltene Nebenleistungen: Abdichten der Gerätehülsen zur Feuchtigkeitsisolierung hin und einlegen einer Folie 0,5 mm (Format: 500 x 500 mm) dick um die Hülse

Fabrikat: HARO Sicherheitsrahmen mit Deckel oder glw.
Abmessung: Ø 120 mm

angebotenes Fabrikat: ___________________
Menge: 14,000 St

**01.02.0060 Liefern eines Saughebers zum Abheben der Gerätedeckel**
Menge: 2,000 St

**01.02.0070 Sockelleisten**
Liefern und montieren einer Sicherheits-Sockelleiste, mit Entlüftung und integrierter Abdichtung gegen Putzwasser (geschlitzte Ausführung)

Abmessung: ca. 70 x 30 mm
Holzart: Eiche, versiegelt
Menge: 45,000 lfm

**01.02.0080 Dehnfugenprofile**
Liefern und montieren von Dehnungsfugen-Profilen, bestehend aus und mittiger, elastischer Einlage.
Profilbreite: ca. 95 mm
Fabrikat: FN 20/12 oder glw.
Hersteller: MIGUA od. glw.

angebotenes Fabrikat: __________________
Menge: 12,000 lfm

**01.02.0090 Spielfeldmarkierungen**
Spielfeldmarkierungen einmessen und mit PUR-Farbe fachgerecht aufzeichnen in Breiten von 20 - 50 mm. Punkte und Strecken unter 1 m werden als 1 lfm abgerechnet.

Markierungen nach Angabe AG, siehe Anhang
Menge: 1,000 psch

**01.02.0100 Einpflege Parkett**
Einpflegemaßnahme Parkett:
1 x sportbodenspezifische Reinigung zur Vorbereitung der Pflegemaßnahme (Voraussetzung: Oberbelag ist besenrein)
1 x Einpflege mit DIN 18032 II geprüftem Wischpflegemittel
Menge: 148,000 m2

#### Titel 01.03 Rapportarbeiten

*Hinweis: Stundenlohnarbeiten*
Für evtl. anfallende Stundenlohnarbeiten werden
berechnet, einschl. aller Lohnnebenkosten, Zuschlägen
und Fahrtkosten, sowie Fahrzeit.
Die Nachweise sind spätestens 3 TAGE nach Arbeitsausführung mit genauen Angaben der ausgeführten und
namentlich benanntem Monteur zur Unterschrift vorzulegen.

**01.03.0010 Stundenlohn Facharbeiter**
Menge: 8,000 Std

**01.03.0020 Stundenlohn Hilfsarbeiter**
Menge: 8,000 Std
